# Toallero de papel zigzag, de lámina electrozincada, acabado con pintura poliéster

- Propiedad del archivo: CYPE INGENIEROS, S.A.
- Formato: FIEBDC-3/2002
- Ámbito geográfico: Honduras
- Costes indirectos: 3.00 %
- Gastos generales: 13.00 %
- Beneficio industrial: 6.00 %
- IVA: 15.00 %

## S Señalización y equipamiento

### SM Baños

#### SME Dispensadores de papel

**SME020** Ud Toallero de papel zigzag, de lámina electrozincada, acabado con pintura poliéster.
Suministro e instalación de toallero de papel zigzag, de lámina electrozincada, acabado con pintura poliéster, de 375x275x130 mm, para 800 toallas de papel, cierre mediante cerradura y llave. Totalmente montado.
Incluye: Replanteo y trazado en el paramento de la situación del accesorio. Colocación y fijación de los accesorios de soporte.
Criterio de medición de proyecto: Número de unidades previstas, según documentación gráfica de Proyecto.
Criterio de medición de obra: Se medirá el número de unidades realmente colocadas según especificaciones de Proyecto.

| Código | Ud | Descripción | Rendimiento | Precio | Importe |
|---|---|---|---|---|---|
| mt31abj166f | Ud | Toallero de papel zigzag, de lámina electrozincada, acabado con pintura poliéster, de 375x275x130 mm, para 800 toallas de papel, cierre mediante cerradura y llave. (material) | 1.000 | 66.37 | 66.37 |
| op00ato010 |  | Atornillador. | 1.000 | 0.00 | 0.00 |
| op00tal010 |  | Taladro. | 1.000 | 0.00 | 0.00 |
| mo105 | h | Ayudante de fontanero. (mano de obra) | 0.180 | 2.01 | 0.36 |
| % | % | Costes directos complementarios | 2 % | 66.73 | 1.33 |
|  |  | Costes directos |  |  | 68.06 |
