# Rehabilitación energética de fachada

- Propiedad del archivo: CYPE INGENIEROS, S.A.
- Formato: FIEBDC-3/2002
- Ámbito geográfico: Honduras
- Costes indirectos: 3.00 %
- Gastos generales: 13.00 %
- Beneficio industrial: 6.00 %
- IVA: 15.00 %

## Z Rehabilitación energética

### ZF Cerramientos verticales: adición de aislamiento térmico

#### ZFF Sistemas ETICS de aislamiento exterior de fachadas

**ZFF020** m² Rehabilitación energética de fachada, mediante aislamiento térmico por su cara exterior, sistema Isofex "ISOVER", formado por panel rígido de lana de roca volcánica de alta densidad, no revestido, Isofex "ISOVER", de 140 mm de espesor, colocado con mortero Weber.therm Base y fijaciones mecánicas, capa de regularización de mortero Weber.therm Base y capa de acabado de mortero Weber.pral Clima, en sistemas compuestos de aislamiento por el exterior (ETICS).
Rehabilitación energética de fachada, mediante aislamiento térmico por su cara exterior, sistema Isofex "ISOVER", formado por panel rígido de lana de roca volcánica de alta densidad, no revestido, Isofex "ISOVER", de 140 mm de espesor, resistencia térmica 3,85 m²K/W, conductividad térmica 0,036 W/(mK), colocado con mortero Weber.therm Base y fijaciones mecánicas, para recibir la capa de regularización de mortero Weber.therm Base y la de acabado de mortero Weber.pral Clima, en sistemas compuestos de aislamiento por el exterior (ETICS). Incluso parte proporcional de colocación de perfiles de desplante y de esquina, formación de juntas, rincones, maestras, aristas, mochetas, jambas, dinteles, remates en los encuentros con paramentos, revestimientos u otros elementos recibidos en su superficie.
Incluye: Preparación de la superficie soporte. Colocación del perfil de desplante. Corte y preparación del aislamiento. Colocación del aislamiento sobre el paramento. Resolución de los puntos singulares. Aplicación del mortero base y la malla de fibra de vidrio. Aplicación de la capa de acabado.
Criterio de medición de proyecto: Superficie medida según documentación gráfica de Proyecto, deduciendo los huecos de superficie mayor de 1 m², añadiendo a cambio la superficie de la parte interior del hueco, correspondiente al desarrollo de jambas y dinteles. No se ha incrementado la medición por roturas y recortes, ya que en la descomposición se ha considerado un 5% más de piezas.
Criterio de medición de obra: Se medirá la superficie realmente ejecutada según especificaciones de Proyecto, deduciendo los huecos de superficie mayor de 1 m², añadiendo a cambio la superficie de la parte interior del hueco, correspondiente al desarrollo de jambas y dinteles.

| Código | Ud | Descripción | Rendimiento | Precio | Importe |
|---|---|---|---|---|---|
| mt28mop080l | m | Perfil de desplante de aluminio, de 140 mm de anchura. (material) | 0.600 | 28.00 | 16.80 |
| mt28mpc020a | kg | Mortero polimérico de altas prestaciones, para la fijación y regularización de placas de aislamiento térmico, Weber.therm Base "WEBER CEMARKSA", color gris, compuesto de cemento gris, resinas hidrófugas redispersables, agregados de granulometría compensada, aditivos y cargas minerales. (material) | 4.750 | 0.69 | 3.28 |
| mt16lri100f | m² | Panel rígido de lana de roca volcánica de alta densidad, no revestido, Isofex "ISOVER", de 140 mm de espesor, resistencia térmica 3,85 m²K/W, conductividad térmica 0,036 W/(mK), Euroclase A1 de reacción al fuego, de aplicación como aislante térmico y acústico en sistemas compuestos de aislamiento por el exterior de fachadas. (material) | 1.050 | 59.37 | 62.34 |
| mt16aaa021a | Ud | Taco de expansión y clavo de polipropileno, con aro de estanqueidad, para fijación mecánica de paneles aislantes. (material) | 6.000 | 0.11 | 0.66 |
| mt28mpc020a | kg | Mortero polimérico de altas prestaciones, para la fijación y regularización de placas de aislamiento térmico, Weber.therm Base "WEBER CEMARKSA", color gris, compuesto de cemento gris, resinas hidrófugas redispersables, agregados de granulometría compensada, aditivos y cargas minerales. | 6.000 | 0.69 | 4.14 |
| mt28mop070d | m | Perfil de esquina de PVC con malla. (material) | 0.300 | 3.17 | 0.95 |
| mt28mon040a | m² | Malla de fibra de vidrio, de 10x10 mm de luz, antiálcalis, de 200 a 250 g/m² de masa superficial y 750 a 900 micras de espesor, con 25 kp/cm² de resistencia a tracción, para armar morteros monocapa. (material) | 1.050 | 2.46 | 2.58 |
| mt28mpc010aa1a | kg | Mortero monocapa de ligantes mixtos, para la impermeabilización y decoración de fachadas, Weber.pral Clima "WEBER CEMARKSA", acabado raspado, color Polar, compuesto de cemento blanco, cal, resinas hidrófugas redispersables, agregados de granulometría compensada, aditivos orgánicos y pigmentos minerales. (material) | 14.500 | 0.65 | 9.43 |
| mo054 | h | Montador de aislamientos. (mano de obra) | 0.117 | 2.10 | 0.25 |
| mo101 | h | Ayudante de montador de aislamientos. (mano de obra) | 0.117 | 1.50 | 0.18 |
| mo039 | h | Revocador. (mano de obra) | 0.705 | 2.03 | 1.43 |
| mo079 | h | Ayudante de revocador. (mano de obra) | 0.705 | 1.50 | 1.06 |
| % | % | Costes directos complementarios | 2 % | 103.10 | 2.06 |
|  |  | Costes directos |  |  | 105.16 |
