# Rehabilitación energética de fachada

- Propiedad del archivo: CYPE INGENIEROS, S.A.
- Formato: FIEBDC-3/2002
- Ámbito geográfico: Honduras
- Costes indirectos: 3.00 %
- Gastos generales: 13.00 %
- Beneficio industrial: 6.00 %
- IVA: 15.00 %

## Z Rehabilitación energética

### ZV Cerramientos verticales: fachadas ventiladas

#### ZVU Sistemas de fachadas ventiladas de placas compactas de minerales con polímeros (Solid Surface)

**ZVU010** m² Rehabilitación energética de fachada, mediante sistema de fachada ventilada FV Krion "BUTECH", compuesto de placas compactas de gran formato formadas por ATH (trihidrato de alúmina) y resinas poliméricas de alta resistencia, KRION Lux de "PORCELANOSA GRUPO", serie Stone acabado Stone White de 2480x750x11 mm, colocadas con junta corrida mediante el sistema FV Krion de "BUTECH" y aislamiento de panel de lana mineral, de 40 mm de espesor, revestido por una de sus caras con un velo negro, fijado mecánicamente sobre fachada existente.
Rehabilitación energética de fachada, mediante sistema de fachada ventilada FV Krion "BUTECH", compuesto de placas compactas de gran formato formadas por ATH (trihidrato de alúmina) y resinas poliméricas de alta resistencia, KRION Lux de "PORCELANOSA GRUPO", serie Stone acabado Stone White de 2480x750x11 mm, colocadas con junta corrida mediante el sistema FV Krion de "BUTECH", incluso parte proporcional de casquillo de acero inoxidable, perfil en T y separador en L de aluminio de alta calidad, tornillería perfil-separador de acero inoxidable con taco mecánico, tornillería autotaladrante perfil-casquillo de acero inoxidable AISI 304, perfilería para remates, desplantes, separadores, despuntes y mecanizado de los perfiles y aislamiento de panel de lana mineral, de 40 mm de espesor, revestido por una de sus caras con un velo negro, resistencia térmica 1,1 m²K/W, conductividad térmica 0,035 W/(mK), colocado a tope para evitar puentes térmicos, fijado mecánicamente sobre fachada existente y posterior sellado de todas las uniones entre paneles con cinta de sellado de juntas. Incluso parte proporcional de revestimiento de dinteles, batientes, jambas y mochetas, juntas, ejecución de encuentros y piezas especiales.
Incluye: Preparación de los elementos de sujeción incorporados previamente a la obra. Corte y preparación del aislamiento. Fijación del aislamiento. Replanteo de los ejes verticales y horizontales de las juntas. Preparación de los elementos de sujeción. Realización de todos los trabajos necesarios para la resolución de los huecos. Alineación, aplomado y nivelación del revestimiento. Fijación definitiva del revestimiento. Rejuntado. Relleno de las juntas de movimiento. Limpieza final del paramento.
Criterio de medición de proyecto: Superficie medida según documentación gráfica de Proyecto, deduciendo los huecos de superficie mayor de 1 m², añadiendo a cambio la superficie de la parte interior del hueco, correspondiente al desarrollo de jambas y dinteles. No se ha incrementado la medición por roturas y recortes, ya que en la descomposición se ha considerado un 5% más de piezas.
Criterio de medición de obra: Se medirá la superficie realmente ejecutada según especificaciones de Proyecto, deduciendo los huecos de superficie mayor de 1 m², añadiendo a cambio la superficie de la parte interior del hueco, correspondiente al desarrollo de jambas y dinteles.

| Código | Ud | Descripción | Rendimiento | Precio | Importe |
|---|---|---|---|---|---|
| mt16lva070b | m² | Panel de lana mineral, de 40 mm de espesor, revestido por una de sus caras con un velo negro, resistencia térmica 1,1 m²K/W, conductividad térmica 0,035 W/(mK). (material) | 1.050 | 7.05 | 7.40 |
| mt16aaa020ab | Ud | Fijación mecánica para paneles aislantes de lana mineral, colocados directamente sobre la superficie soporte. (material) | 4.000 | 0.27 | 1.08 |
| mt16aaa030 | m | Cinta autoadhesiva para sellado de juntas. (material) | 0.440 | 0.40 | 0.18 |
| mt12mss010aa | m² | Revestimiento de placas compactas de gran formato formadas por ATH (trihidrato de alúmina) y resinas poliméricas de alta resistencia, KRION Lux de "PORCELANOSA GRUPO", serie Stone acabado Stone White de 2480x750x11 mm, colocadas con junta corrida mediante el sistema FV Krion de "BUTECH", incluso parte proporcional de casquillo de acero inoxidable, perfil en T y separador en L de aluminio de alta calidad, tornillería perfil-separador de acero inoxidable con taco mecánico, tornillería autotaladrante perfil-casquillo de acero inoxidable AISI 304, perfilería para remates, desplantes, separadores, despuntes y mecanizado de los perfiles. (material) | 1.050 | 405.11 | 425.37 |
| mo054 | h | Montador de aislamientos. (mano de obra) | 0.149 | 2.10 | 0.31 |
| mo101 | h | Ayudante de montador de aislamientos. (mano de obra) | 0.149 | 1.50 | 0.22 |
| mo052 | h | Montador de sistemas de fachadas prefabricadas. (mano de obra) | 1.240 | 2.10 | 2.60 |
| mo099 | h | Ayudante de montador de sistemas de fachadas prefabricadas. (mano de obra) | 1.240 | 1.50 | 1.86 |
| % | % | Costes directos complementarios | 2 % | 439.02 | 8.78 |
|  |  | Costes directos |  |  | 447.80 |
