# Corte de losa unidireccional de concreto reforzado con viguetas cerámicas armadas

- Propiedad del archivo: CYPE INGENIEROS, S.A.
- Formato: FIEBDC-3/2002
- Ámbito geográfico: Honduras
- Costes indirectos: 3.00 %
- Gastos generales: 13.00 %
- Beneficio industrial: 6.00 %
- IVA: 15.00 %

**DEH022** m² Corte de losa unidireccional de concreto reforzado con viguetas cerámicas armadas, entrevigado de bovedillas cerámicas y capa de compresión de concreto, con sierra con disco diamantado y carga manual sobre camión o contenedor.
Corte en húmedo de losa unidireccional de concreto reforzado con viguetas cerámicas armadas, entrevigado de bovedillas cerámicas y capa de compresión de concreto, con sierra con disco diamantado, previo levantado del piso y contrapiso, y carga manual sobre camión o contenedor. El precio no incluye el levantado del pavimento.
Incluye: Replanteo de la superficie de losa a demoler. Corte del elemento. Fragmentación de los escombros en piezas manejables. Retirada y acopio de escombros. Limpieza de los restos de obra. Carga manual de escombros sobre camión o contenedor.
Criterio de medición de proyecto: Superficie medida según documentación gráfica de Proyecto.
Criterio de medición de obra: Se medirá la superficie realmente ejecutada según especificaciones de Proyecto.

| Código | Ud | Descripción | Rendimiento | Precio | Importe |
|---|---|---|---|---|---|
| mt51cpd020ga | m² | Corte en húmedo con sierra con disco diamantado, en losas de concreto reforzado o prefabricado. (material) | 1.000 | 509.40 | 509.40 |
| mo113 | h | Peón de albañilería. (mano de obra) | 0.779 | 1.45 | 1.13 |
| % | % | Herramienta menor | 2 % | 510.53 | 10.21 |
|  |  | Costes directos |  |  | 520.74 |
