# Demolición de estructura metálica liviana autoportante de cubierta inclinada

- Propiedad del archivo: CYPE Ingenieros S.A.
- Formato: FIEBDC-3/2016
- Programa: Generador de precios de la construcción. CYPE Ingenieros, S.A.
- Fecha: 29/10/2024
- Ámbito geográfico: Honduras
- Divisa: HNL
- Costes indirectos: 3 %
- Gastos generales: 13 %
- Beneficio industrial: 6 %
- IVA: 15 %

## D Demoliciones

### DQ Techos

#### DQT Inclinados

**DQT010** m² Demolición de estructura metálica liviana autoportante de cubierta inclinada.
Demolición de estructura metálica liviana autoportante de cubierta inclinada a dos aguas, con equipo de oxicorte, sin afectar a la estabilidad de los elementos constructivos sobre los que se apoya, y carga manual sobre camión o contenedor.
Incluye: Demolición del elemento. Fragmentación de los escombros en piezas manejables. Retirada y acopio de escombros. Limpieza de los restos de obra. Carga manual de escombros sobre camión o contenedor.
Criterio de medición de proyecto: Superficie medida según documentación gráfica de Proyecto.
Criterio de medición de obra: Se medirá la superficie realmente demolida según especificaciones de Proyecto.

| Código | Ud | Descripción | Rendimiento | Precio | Importe |
|---|---|---|---|---|---|
| mq08sol010 | h | Equipo de oxicorte, con acetileno como combustible y oxígeno como comburente. (maquinaria) | 0.25 | 183.07 | 45.768 |
| mo019 | h | Soldador. (mano de obra) | 0.291 | 117.04 | 34.059 |
| mo113 | h | Peón de albañilería. (mano de obra) | 1.454 | 83.2 | 120.973 |
| % | % | Herramienta menor | 2 % | 200.800 | 4.016 |
|  |  | Costes directos |  |  | 204.816 |

Residuos:
- demolición: ruo080111 Residuos de pintura y barniz que contienen disolventes orgánicos u otras sustancias peligrosas. (componente de residuo); rendimiento 0.179 kg; Código LER 08 01 11; Masa del elemento 1 kg; Volumen 0.001111 m3
- demolición: ruo170405 Hierro y acero. (componente de residuo); rendimiento 18.75 kg; Código LER 17 04 05; Masa del elemento 1 kg; Volumen 0.000476 m3
