# Apoyo elastomérico, rectangular

- Propiedad del archivo: CYPE Ingenieros S.A.
- Formato: FIEBDC-3/2016
- Programa: Generador de precios de la construcción. CYPE Ingenieros, S.A.
- Fecha: 29/10/2024
- Ámbito geográfico: Honduras
- Divisa: HNL
- Costes indirectos: 3 %
- Gastos generales: 13 %
- Beneficio industrial: 6 %
- IVA: 15 %

## E Estructuras

### EW Elementos especiales

#### EWA Aparatos de apoyo

**EWA010** Ud Apoyo elastomérico, rectangular.
Apoyo elastomérico sin armar, rectangular, sobre base de nivelación, de neopreno, de 200x200 mm de sección y 30 mm de espesor, para apoyos estructurales elásticos.
Criterio de valoración económica: El precio no incluye la base de nivelación.
Incluye: Replanteo de ejes. Colocación de los apoyos.
Criterio de medición de proyecto: Número de unidades previstas, según documentación gráfica de Proyecto.
Criterio de medición de obra: Se medirá el número de unidades realmente colocadas según especificaciones de Proyecto.

| Código | Ud | Descripción | Rendimiento | Precio | Importe |
|---|---|---|---|---|---|
| mt07ewa010a | m³ | Apoyo elastomérico estructural sin armar, de neopreno. (material) | 0.001 | 301290.63 | 301.291 |
| mo047 | h | Montador de estructura metálica. (mano de obra) | 0.135 | 120.22 | 16.230 |
| mo094 | h | Ayudante de montador de estructura metálica. (mano de obra) | 0.135 | 89.8 | 12.123 |
| % | % | Herramienta menor | 2 % | 329.644 | 6.593 |
|  |  | Costes directos |  |  | 336.237 |

Residuos:
- colocación: mt07ewa010a Apoyo elastomérico estructural sin armar, de neopreno; factor de residuo 0.06

## Recursos

**mt07ewa010a** m³ Apoyo elastomérico estructural sin armar, de neopreno
Datos técnicos: Coste energético 148823.251 MJ; Emisión de CO2 3671.554 kg; Código LER 17 02 03; Masa del elemento 1240 kg; Volumen 2.066667 m3
Residuos:
- embalaje: re170203 Plástico. (componente de residuo); rendimiento 0.24 kg; Código LER 17 02 03; Masa del elemento 1 kg; Volumen 0.001667 m3
