# Conjunto de regulación

- Propiedad del archivo: CYPE Ingenieros S.A.
- Formato: FIEBDC-3/2016
- Programa: Generador de precios de la construcción. CYPE Ingenieros, S.A.
- Fecha: 29/10/2024
- Ámbito geográfico: Honduras
- Divisa: HNL
- Costes indirectos: 3 %
- Gastos generales: 13 %
- Beneficio industrial: 6 %
- IVA: 15 %

## I Instalaciones

### IG Gases combustibles

#### IGA Acometidas

**IGA030** Ud Conjunto de regulación.
Conjunto de regulación con gabinete, de caudal nominal 4 kg/h, compuesto de: toma de presión a la entrada de 0,4 a 5 bar, válvula portamanómetro, manómetro, llave de entrada para cobre de 20/22 mm de diámetro, filtro, regulador para una presión de salida de 150 mbar con válvula de seguridad por exceso de presión incorporada situado a la entrada del contador G-4 (no incluido en este precio) y gabinete de poliéster de fibra de vidrio autoextinguible de 485x350x195 mm, para instalación receptora con contador tipo G-4. Incluso elementos de fijación y vaina de PVC. Totalmente montado, conexionado y probado.
Incluye: Colocación y fijación del gabinete. Colocación de tubos y piezas especiales. Colocación y fijación de elementos de regulación y seguridad. Conexionado.
Criterio de medición de proyecto: Número de unidades previstas, según documentación gráfica de Proyecto.
Criterio de medición de obra: Se medirá el número de unidades realmente ejecutadas según especificaciones de Proyecto.

| Código | Ud | Descripción | Rendimiento | Precio | Importe |
|---|---|---|---|---|---|
| mt43reg110a | Ud | Conjunto de regulación con gabinete, de caudal nominal 4 kg/h, compuesto de: toma de presión a la entrada de 0,4 a 5 bar, válvula portamanómetro, manómetro, llave de entrada para cobre de 20/22 mm de diámetro, filtro, regulador para una presión de salida de 150 mbar con válvula de seguridad por exceso de presión incorporada situado a la entrada del contador G-4 (no incluido en este precio) y gabinete de poliéster de fibra de vidrio autoextinguible de 485x350x195 mm. (material) | 1 | 5520.85 | 5520.850 |
| mt43www010 | Ud | Material auxiliar para instalaciones de gas. (material) | 1 | 42.94 | 42.940 |
| mq06hor010 | h | Mezcladora de concreto eléctrica con una capacidad de amasado de 160 l. (maquinaria) | 0.006 | 76.52 | 0.459 |
| mo010 | h | Instalador de gas. (mano de obra) | 4.755 | 118.7 | 564.419 |
| mo109 | h | Ayudante de instalador de gas. (mano de obra) | 2.378 | 86.19 | 204.960 |
| % | % | Herramienta menor | 2 % | 6333.628 | 126.673 |
|  |  | Costes directos |  |  | 6460.301 |

## Recursos

**mt43reg110a** Ud Conjunto de regulación con gabinete
Datos técnicos: Coste energético 0.964 MJ; Emisión de CO2 1.518 kg
Residuos:
- embalaje: re150101 Envases de papel y cartón. (componente de residuo); rendimiento 1.786 kg; Código LER 15 01 01; Masa del elemento 1 kg; Volumen 0.001333 m3
