# Protección pasiva contra incendios de estructura metálica, con mortero ignífugo proyectado

- Propiedad del archivo: CYPE Ingenieros S.A.
- Formato: FIEBDC-3/2016
- Programa: Generador de precios de la construcción. CYPE Ingenieros, S.A.
- Fecha: 10/11/2023
- Ámbito geográfico: Honduras
- Divisa: HNL
- Costes indirectos: 3 %
- Gastos generales: 13 %
- Beneficio industrial: 6 %
- IVA: 15 %

## I Instalaciones

### IO Contra incendios

#### IOR Protección pasiva contra incendios: estructuras

**IOR030** m² Protección pasiva contra incendios de estructura metálica, con mortero ignífugo proyectado.
Protección pasiva contra incendios de estructura metálica, mediante proyección neumática de mortero ignífugo, reacción al fuego clase A1, compuesto de cemento en combinación con perlita o vermiculita, hasta formar un espesor mínimo de 11 mm y conseguir una resistencia al fuego de 60 minutos.
Incluye: Limpieza y preparación de la superficie del perfil metálico. Protección de los elementos del entorno que puedan verse afectados durante los trabajos de proyección. Proyección mecánica del mortero.
Criterio de medición de proyecto: Superficie resultante del desarrollo de los perfiles metálicos que componen la estructura, según documentación gráfica de Proyecto.
Criterio de medición de obra: Se medirá la superficie realmente ejecutada según especificaciones de Proyecto, resultante del desarrollo de los perfiles metálicos que componen la estructura.

| Código | Ud | Descripción | Rendimiento | Precio | Importe |
|---|---|---|---|---|---|
| mt41mig010 | m³ | Mortero ignífugo, reacción al fuego clase A1, compuesto de cemento en combinación con perlita o vermiculita, para protección pasiva contra incendio mediante proyección. (material) | 0.011 | 8830.45 | 97.135 |
| mq06pym010 | h | Mezcladora-bombeadora para morteros y yesos proyectados, de 3 m³/h. (maquinaria) | 0.255 | 187.8 | 47.889 |
| mo030 | h | Aplicador de productos aislantes. (mano de obra) | 0.261 | 105.62 | 27.567 |
| mo068 | h | Ayudante de aplicador de productos aislantes. (mano de obra) | 0.261 | 78.97 | 20.611 |
| % | % | Herramienta menor | 2 % | 193.202 | 3.864 |
|  |  | Costes directos |  |  | 197.066 |

Residuos:
- colocación: mt41mig010; factor de residuo 0.0063

## Recursos

**mt41mig010** m³ Mortero ignífugo
Datos técnicos: Coste energético 4581.424 MJ; Emisión de CO2 220.110 kg; Código LER 17 01 01; Masa del elemento 610 kg; Volumen 0.406667 m3
Residuos:
- embalaje: re150101 Envases de papel y cartón. (componente de residuo); rendimiento 0.6 kg; Código LER 15 01 01; Masa del elemento 1 kg; Volumen 0.001333 m3
