# Enchapado con plaquetas prefabricadas de concreto, color blanco, 20x40x2 cm, fijadas con mortero bastardo de cal y cemento blanco BL-II/A-L 42,5 R, M-2,5, en paramento vertical, hasta 3 m de altura

- Propiedad del archivo: CYPE INGENIEROS, S.A.
- Formato: FIEBDC-3/2002
- Ámbito geográfico: Honduras
- Divisa: HNL
- Costes indirectos: 3.00 %
- Gastos generales: 13.00 %
- Beneficio industrial: 6.00 %
- IVA: 15.00 %

**RCH010** m² Enchapado con plaquetas prefabricadas de concreto, color blanco, 20x40x2 cm, fijadas con mortero bastardo de cal y cemento blanco BL-II/A-L 42,5 R, M-2,5, en paramento vertical, hasta 3 m de altura.
Enchapado en paramento vertical, hasta 3 m de altura, con plaquetas prefabricadas de concreto, color blanco, de 20x40x2 cm, recibido con mortero bastardo de cal y cemento blanco BL-II/A-L 42,5 R, M-2,5 extendido sobre toda la cara posterior de la pieza y ajustado a punta de cuchara, rellenando con el mismo mortero los huecos que pudieran quedar. Rejuntado con mortero de juntas especial para revestimientos de prefabricados de concreto. Incluso parte proporcional de cortes, ingletes, juntas y piezas especiales.
Incluye: Limpieza y humectación del paramento a revestir. Colocación y aplomado de miras de referencia. Tendido de hilos entre miras. Preparación de las plaquetas, salpicándolas con lechada de cemento y arena por la cara interior. Colocación de las plaquetas. Comprobación del aplomado, nivel y alineación de la hilada de plaquetas. Rejuntado. Limpieza final del paramento.
Criterio de medición de proyecto: Superficie medida según documentación gráfica de Proyecto, deduciendo los huecos de superficie mayor de 3 m², añadiendo a cambio la superficie de la parte interior del hueco, correspondiente al desarrollo de jambas y dinteles. No se ha incrementado la medición por roturas y recortes, ya que en la descomposición se ha considerado un 5% más de piezas.
Criterio de medición de obra: Se medirá la superficie realmente ejecutada según especificaciones de Proyecto, deduciendo los huecos de superficie mayor de 3 m², añadiendo a cambio la superficie de la parte interior del hueco, correspondiente al desarrollo de jambas y dinteles.

| Código | Ud | Descripción | Rendimiento | Precio | Importe |
|---|---|---|---|---|---|
| mt19php010b | m² | Plaqueta prefabricada de concreto blanco, 20x40x2 cm. (material) | 1.050 | 329.12 | 345.58 |
| mt09mor030a | m³ | Mortero bastardo de cal y cemento blanco BL-II/A-L 42,5 R, tipo M-2,5, confeccionado en obra con 200 kg/m³ de cemento y una proporción en volumen 1:2:10. (material) | 0.025 | 3342.38 | 83.56 |
| mt09mcr235 | kg | Mortero de juntas para prefabricados de concreto y piedra artificial, compuesto de cemento, agregados, pigmentos y aditivos especiales. (material) | 0.150 | 51.44 | 7.72 |
| mo020 | h | Albañil. (mano de obra) | 0.419 | 71.73 | 30.05 |
| mo077 | h | Ayudante de albañil. (mano de obra) | 0.419 | 53.32 | 22.34 |
| mo113 | h | Peón de albañilería. (mano de obra) | 0.419 | 51.22 | 21.46 |
| % | % | Herramienta menor | 2 % | 510.71 | 10.21 |
|  |  | Costes directos |  |  | 520.92 |
