# Enchapado con placas mecanizadas de granito Gris Quintana, acabado pulido, 60x40x3 cm, sujetas con pivotes ocultos de acero inoxidable

- Propiedad del archivo: CYPE INGENIEROS, S.A.
- Formato: FIEBDC-3/2002
- Ámbito geográfico: Honduras
- Divisa: HNL
- Costes indirectos: 3.00 %
- Gastos generales: 13.00 %
- Beneficio industrial: 6.00 %
- IVA: 15.00 %

**RCP030** m² Enchapado con placas mecanizadas de granito Gris Quintana, acabado pulido, 60x40x3 cm, sujetas con pivotes ocultos de acero inoxidable.
Enchapado con placas mecanizadas de granito Gris Quintana, acabado pulido, de 60x40x3 cm, sujetas con cuatro pivotes ocultos de acero inoxidable por pieza, de al menos 5 mm de diámetro y 30 mm de longitud, colocados horizontal y verticalmente, compartiendo cada anclaje los pivotes de dos piezas adyacentes, previa sujeción de los anclajes con mortero hidráulico para asegurar su resistencia al colgar la piedra en ellos. Incluso cajas en muro, cortes, ingletes, juntas y piezas especiales.
Incluye: Limpieza y humectación del paramento a revestir. Colocación y aplomado de miras de referencia. Tendido de hilos entre miras. Sujeción previa de los anclajes en el paramento soporte. Preparación de la piedra natural. Colocación de las placas sobre los anclajes. Comprobación del aplomado, nivel y alineación de la hilada de placas. Colocación entre placa y placa de los separadores. Limpieza final del paramento.
Criterio de medición de proyecto: Superficie medida según documentación gráfica de Proyecto, deduciendo los huecos de superficie mayor de 1 m², añadiendo a cambio la superficie de la parte interior del hueco, correspondiente al desarrollo de jambas y dinteles. No se ha incrementado la medición por roturas y recortes, ya que en la descomposición se ha considerado un 5% más de piezas.
Criterio de medición de obra: Se medirá la superficie realmente ejecutada según especificaciones de Proyecto, deduciendo los huecos de superficie mayor de 1 m², añadiendo a cambio la superficie de la parte interior del hueco, correspondiente al desarrollo de jambas y dinteles.

| Código | Ud | Descripción | Rendimiento | Precio | Importe |
|---|---|---|---|---|---|
| mt18bgn010amc | m² | Placa mecanizada de granito nacional, Gris Quintana, 60x40x3 cm, acabado pulido. (material) | 1.050 | 1862.31 | 1955.43 |
| mt19paj100a | m² | Repercusión por sujeción de los anclajes en enchapado de paramentos con materiales pétreos mediante mortero hidráulico. (material) | 1.000 | 48.45 | 48.45 |
| mt19paj020a | m² | Repercusión por anclaje oculto mediante pivotes ocultos (4 por baldosa), de 5 mm de diámetro mínimo y 30 mm de longitud mínima de acero inoxidable, en enchapado de paramentos con materiales pétreos. (material) | 1.000 | 354.93 | 354.93 |
| mt18acc040 | Ud | Separadores de PVC, de 2 mm de espesor, para juntas horizontales en paramentos de piedra natural. (material) | 12.000 | 0.53 | 6.36 |
| mo022 | h | Colocador de piedra natural. (mano de obra) | 1.570 | 71.73 | 112.62 |
| mo060 | h | Ayudante de colocador de piedra natural. (mano de obra) | 0.916 | 53.32 | 48.84 |
| % | % | Herramienta menor | 2 % | 2526.63 | 50.53 |
|  |  | Costes directos |  |  | 2577.16 |
