# Felpudo de PVC

- Propiedad del archivo: CYPE Ingenieros S.A.
- Formato: FIEBDC-3/2016
- Programa: Generador de precios de la construcción. CYPE Ingenieros, S.A.
- Fecha: 29/10/2024
- Ámbito geográfico: Honduras
- Divisa: HNL
- Costes indirectos: 3 %
- Gastos generales: 13 %
- Beneficio industrial: 6 %
- IVA: 15 %

## R Revestimientos

### RS Pisos

#### RSF Alfombras y felpudos

**RSF014** Ud Felpudo de PVC.
Felpudo con base de PVC, acabado superficial con fibras de polipropileno de color gris, espesor total 8 mm, de 150x90 cm, uso interior y exterior, enrollable, instalado en cajeado de piso formado por foso de 8 mm de profundidad (no incluido en este precio). Incluso preparación de la superficie soporte.
Incluye: Preparación de la superficie soporte. Colocación del felpudo.
Criterio de medición de proyecto: Número de unidades previstas, según documentación gráfica de Proyecto.
Criterio de medición de obra: Se medirá el número de unidades realmente ejecutadas según especificaciones de Proyecto.

| Código | Ud | Descripción | Rendimiento | Precio | Importe |
|---|---|---|---|---|---|
| mt18fep020c | Ud | Felpudo con base de PVC, acabado superficial con fibras de polipropileno de color gris, espesor total 8 mm, de 150x90 cm, uso interior y exterior, enrollable, para instalar en cajeado de piso formado por foso de 8 mm de profundidad. (material) | 1 | 863.47 | 863.470 |
| mo027 | h | Instalador de moquetas y revestimientos textiles. (mano de obra) | 0.039 | 115.52 | 4.505 |
| mo065 | h | Ayudante de instalador de moquetas y revestimientos textiles. (mano de obra) | 0.039 | 86.35 | 3.368 |
| % | % | Herramienta menor | 2 % | 871.343 | 17.427 |
|  |  | Costes directos |  |  | 888.770 |
