# Perfil de MDF recubierto, para junta de muro interior (para uniones en desnivel)

- Propiedad del archivo: CYPE INGENIEROS, S.A.
- Formato: FIEBDC-3/2002
- Ámbito geográfico: Honduras
- Divisa: HNL
- Costes indirectos: 3.00 %
- Gastos generales: 13.00 %
- Beneficio industrial: 6.00 %
- IVA: 15.00 %

**RSM060** m Perfil de MDF recubierto, para junta de muro interior (para uniones en desnivel).
Suministro y colocación de perfil de MDF recubierto, usado en junta de muro interior (para uniones en desnivel).
Incluye: Replanteo de las piezas según su longitud. Corte de las piezas. Fijación de las piezas.
Criterio de medición de proyecto: Longitud medida según documentación gráfica de Proyecto.
Criterio de medición de obra: Se medirá la longitud realmente ejecutada según especificaciones de Proyecto.

| Código | Ud | Descripción | Rendimiento | Precio | Importe |
|---|---|---|---|---|---|
| mt18mva120a | m | Perfil para junta de partición, para pisos a distinto nivel, MDF recubierto. (material) | 1.050 | 149.10 | 156.56 |
| mo025 | h | Instalador de pisos de madera. (mano de obra) | 0.195 | 51.37 | 10.02 |
| % | % | Herramienta menor | 3 % | 166.58 | 5.00 |
|  |  | Costes directos |  |  | 171.58 |
