# Perfil de acero galvanizado

- Propiedad del archivo: CYPE INGENIEROS, S.A.
- Formato: FIEBDC-3/2002
- Ámbito geográfico: Honduras
- Costes indirectos: 3.00 %
- Gastos generales: 13.00 %
- Beneficio industrial: 6.00 %
- IVA: 15.00 %

**RSN140** m Perfil de acero galvanizado, de 125 mm de altura, formado por dos perfiles unidos entre sí, entre los que se coloca espuma de poliestireno, colocado como junta de expansión en piso continuo de concreto.
Formación de junta de expansión en piso continuo de concreto, con perfil de acero galvanizado, de 125 mm de altura, formado por dos perfiles unidos entre sí, entre los que se coloca espuma de poliestireno, para la formación de juntas de contracción en piso continuo de concreto. Incluso parte proporcional de replanteo, cortes, uniones y elementos de fijación a la superficie soporte. Totalmente terminada y preparada para vaciado de concreto.
Incluye: Replanteo de la junta. Colocación del perfil en el elemento a hormigonar. Ejecución de las uniones entre perfiles. Resolución de encuentros. Fijación y ajuste de los perfiles.
Criterio de medición de proyecto: Longitud medida según documentación gráfica de Proyecto.
Criterio de medición de obra: Se medirá la longitud realmente ejecutada según especificaciones de Proyecto.

| Código | Ud | Descripción | Rendimiento | Precio | Importe |
|---|---|---|---|---|---|
| mt18wwe015a | m | Perfil de acero galvanizado, de 125 mm de altura, formado por dos perfiles unidos entre sí, entre los que se coloca espuma de poliestireno, para la formación de juntas de contracción en piso continuo de concreto. Incluso parte proporcional de pies de anclaje y elementos de fijación. (material) | 1.050 | 33.71 | 35.40 |
| mo020 | h | Albañil. (mano de obra) | 0.063 | 2.05 | 0.13 |
| mo113 | h | Peón de albañilería. (mano de obra) | 0.063 | 1.45 | 0.09 |
| % | % | Herramienta menor | 2 % | 35.62 | 0.71 |
|  |  | Costes directos |  |  | 36.33 |
