# Lijado de piso de madera

- Propiedad del archivo: CYPE Ingenieros S.A.
- Formato: FIEBDC-3/2016
- Programa: Generador de precios de la construcción. CYPE Ingenieros, S.A.
- Fecha: 29/10/2024
- Ámbito geográfico: Honduras
- Divisa: HNL
- Costes indirectos: 3 %
- Gastos generales: 13 %
- Beneficio industrial: 6 %
- IVA: 15 %

## R Revestimientos

### RS Pisos

#### RSY Reparaciones

**RSY050** m² Lijado de piso de madera.
Reparación de piso de madera maciza eliminando la capa superficial y el barniz deteriorado, mediante lijadora mecánica con sistema de aspirado.
Criterio de valoración económica: El precio no incluye el tratamiento superficial.
Incluye: Lijado mecánico del piso. Limpieza. Retirada y acopio de los restos generados. Carga de los restos generados sobre camión o contenedor.
Criterio de medición de proyecto: Superficie medida según documentación gráfica de Proyecto.
Criterio de medición de obra: Se medirá la superficie realmente ejecutada según especificaciones de Proyecto.

| Código | Ud | Descripción | Rendimiento | Precio | Importe |
|---|---|---|---|---|---|
| mq08war160 | h | Lijadora de aplicación en pisos de madera, equipada con rodillos para lija y sistema de aspiración. (maquinaria) | 0.174 | 105.57 | 18.369 |
| mo038 | h | Pintor. (mano de obra) | 0.325 | 115.52 | 37.544 |
| mo076 | h | Ayudante de pintor. (mano de obra) | 0.325 | 86.35 | 28.064 |
| % | % | Herramienta menor | 2 % | 83.977 | 1.680 |
|  |  | Costes directos |  |  | 85.657 |

Residuos:
- demolición: ruo080111 Residuos de pintura y barniz que contienen disolventes orgánicos u otras sustancias peligrosas. (componente de residuo); rendimiento 0.498 kg; Código LER 08 01 11; Masa del elemento 1 kg; Volumen 0.001111 m3
- demolición: ruo170201 Madera. (componente de residuo); rendimiento 0.284 kg; Código LER 17 02 01; Masa del elemento 1 kg; Volumen 0.000909 m3
