# Manguito pasamuros de PVC, de 50 mm de diámetro y 300 mm de longitud, color gris

- Propiedad del archivo: CYPE INGENIEROS, S.A.
- Formato: FIEBDC-3/2002
- Ámbito geográfico: Honduras
- Divisa: HNL
- Costes indirectos: 3.00 %
- Gastos generales: 13.00 %
- Beneficio industrial: 6.00 %
- IVA: 15.00 %

**UPM050** Ud Manguito pasamuros de PVC, de 50 mm de diámetro y 300 mm de longitud, color gris.
Manguito pasamuros de PVC, de 50 mm de diámetro y 300 mm de longitud, color gris.
Incluye: Colocación del manguito pasamuros.
Criterio de medición de proyecto: Número de unidades previstas, según documentación gráfica de Proyecto.
Criterio de medición de obra: Se medirá el número de unidades realmente ejecutadas según especificaciones de Proyecto.

| Código | Ud | Descripción | Rendimiento | Precio | Importe |
|---|---|---|---|---|---|
| mt47ped090d | Ud | Manguito pasamuros de PVC, de 50 mm de diámetro y 300 mm de longitud, color gris. (material) | 1.000 | 323.94 | 323.94 |
| mo008 | h | Fontanero. (mano de obra) | 0.185 | 73.85 | 13.66 |
| mo107 | h | Ayudante de fontanero. (mano de obra) | 0.185 | 53.23 | 9.85 |
| % | % | Herramienta menor | 2 % | 347.45 | 6.95 |
|  |  | Costes directos |  |  | 354.40 |
