# Bordillo prefabricado de concreto

- Propiedad del archivo: CYPE Ingenieros S.A.
- Formato: FIEBDC-3/2016
- Programa: Generador de precios de la construcción. CYPE Ingenieros, S.A.
- Fecha: 29/10/2024
- Ámbito geográfico: Honduras
- Divisa: HNL
- Costes indirectos: 3 %
- Gastos generales: 13 %
- Beneficio industrial: 6 %
- IVA: 15 %

## U Urbanización interior del terreno

### UX Pistas y veredas

#### UXB Bordillos

**UXB020** m Bordillo prefabricado de concreto.
Piezas de bordillo recto de concreto, monocapa, con sección normalizada peatonal A1 (20x14) cm, clase climática B (absorción <=6%), clase resistente a la abrasión H (paso <=23 mm) y clase resistente a flexión S (R-3,5 N/mm²), de 50 cm de longitud, colocadas sobre base de concreto simple (f'c=210 kg/cm² (3000 psi), clase de exposición F0 S0 P0 C0, tamaño máximo del agregado 19 mm, consistencia plástica) de espesor uniforme de 20 cm y 10 cm de anchura a cada lado del bordillo, fundido desde camión, extendido y vibrado, con acabado regleado, según pendientes del proyecto y colocado sobre explanada con índice CBR > 5 (California Bearing Ratio), no incluida en este precio; posterior rejuntado de anchura máxima 5 mm con mortero de cemento, confeccionado en obra, dosificación 1:6. Incluso topes o contrafuertes de 1/3 y 2/3 de la altura del bordillo, del lado de la calzada y al dorso respectivamente, con un mínimo de 10 cm, salvo en el caso de pavimentos flexibles.
Incluye: Replanteo de alineaciones y niveles. Fundido y extendido del concreto en cama de apoyo. Colocación, recibido y nivelación de las piezas, incluyendo topes o contrafuertes. Relleno de juntas con mortero de cemento.
Criterio de medición de proyecto: Longitud medida según documentación gráfica de Proyecto.
Criterio de medición de obra: Se medirá la longitud realmente ejecutada según especificaciones de Proyecto.

| Código | Ud | Descripción | Rendimiento | Precio | Importe |
|---|---|---|---|---|---|
| mt10hmf110akc | m³ | Concreto simple f'c=210 kg/cm² (3000 psi), clase de exposición F0 S0 P0 C0, tamaño máximo del agregado 19 mm, consistencia plástica, premezclado, según ACI 318. (material) | 0.082 | 2616.12 | 214.522 |
| mt08aaa010a | m³ | Agua. (material) | 0.006 | 38.26 | 0.230 |
| mt01arg005a | t | Arena de cantera, para mortero mezclado en obra. (material) | 0.007 | 515.57 | 3.609 |
| mt08cem000i | kg | Cemento gris en sacos. (material) | 1 | 4.16 | 4.160 |
| mt18jbg010aa | Ud | Bordillo recto de concreto, monocapa, con sección normalizada peatonal A1 (20x14) cm, clase climática B (absorción <=6%), clase resistente a la abrasión H (paso <=23 mm) y clase resistente a flexión S (R-3,5 N/mm²), de 50 cm de longitud. (material) | 2.1 | 77.88 | 163.548 |
| mq06hor010 | h | Mezcladora de concreto eléctrica con una capacidad de amasado de 160 l. (maquinaria) | 0.006 | 76.52 | 0.459 |
| mo041 | h | Albañil de obra civil. (mano de obra) | 0.352 | 115.52 | 40.663 |
| mo087 | h | Ayudante de albañil de obra civil. (mano de obra) | 0.392 | 86.35 | 33.849 |
| % | % | Herramienta menor | 2 % | 461.040 | 9.221 |
|  |  | Costes directos |  |  | 470.261 |

Residuos:
- colocación: mt10hmf110akc; factor de residuo 0.00147727
- colocación: mt01arg005a Arena de cantera, para mortero mezclado en obra; factor de residuo 0.00501329
- colocación: mt08cem000i Cemento gris en sacos; factor de residuo 0.0063
- colocación: mt18jbg010aa; factor de residuo 0.0251444

## Recursos

**mt10hmf110akc** m³ Concreto simple f'c=210 kg/cm² (3000 psi)
Datos técnicos: Coste energético 1840.000 MJ; Emisión de CO2 230.000 kg; Código LER 17 01 01; Masa del elemento 2300 kg; Volumen 1.533333 m3

**mt08aaa010a** m³ Agua
Datos técnicos: Coste energético 60.000 MJ; Emisión de CO2 30.000 kg

**mt01arg005a** t Arena de cantera, para mortero mezclado en obra
Datos técnicos: Coste energético 75.000 MJ; Emisión de CO2 4.000 kg; Código LER 01 04 08; Masa del elemento 1000 kg; Volumen 0.666667 m3

**mt08cem000i** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt18jbg010aa** Ud Bordillo recto de concreto
Datos técnicos: Coste energético 2.636 MJ; Emisión de CO2 9.007 kg; Código LER 17 01 01; Masa del elemento 60 kg; Volumen 0.04 m3
Residuos:
- embalaje: re170201 Madera; rendimiento 0.004 kg
- embalaje: re170203 Plástico; rendimiento 0.003 kg
